# Muster-Leistungsbeschreibung
Leistungsbeschreibung (GAEB 90, DA81)
Währung: EUR

## Stuckerneuerung und -reparatur
Datum: 11.09.25

### Titel 00001 Vorbemerkungen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

### Titel 00002 Vorarbeiten

**00002.0001 Putzrisse >0,2 mm aufweiten und mit VM Fill rapid schließen**
Risse > 0,2 mm ohne Hohllagen im Altputz
auf mind. 5 x 5 mm (BxT) v-förmig aufweiten und mit
einem
schnellabbindenden, filzbaren Reparaturmörtel
schließen.
Oberfläche der umgebenden Struktur anpassen.

Produkt: Remmers VM Fill rapid
oder glw.

Eigenschaften:
Schnell abbindend
Wasserabweisend
Wasserdampfdurchlässig
Gutes Haftvermögen
Filzbar
Wasser-, wetter- und frostbeständig

Produktkenndaten:
Schichtdicke Einlagig 2 - 4 mm
Zweilagig bis max. 6 mm
Schüttdichte Ca. 1,4 kg/dm³
Wasseranspruch Ca. 5,7-5,9 l/25 kg
Kapillare Wasseraufnahme w = < 0,2 kg/(m²h )
Wasserdampfdiffusion sd = 0,5 m (2 mm Schichtdicke)
Druckfestigkeit Ca. 10 N/mm²
Größtkorn ? 0,5 mm

Angebotenes Produkt:

_________________

Verbrauch:
Ca. 1,3 kg/m²/mm Schichtdicke
Remmers VM Fill rapid <0519>
Einheit: m2

**00002.0002 Reparatur von Putzfehlstellen mit VM Fill rapid**
Ausbessern von Fehlstellen in Putzflächen, Laibungen
und Gesimsen mit einem hochvergüteten, wasser-, und
frostbeständigen, schnell härtenden Klebe- und
Reparaturmörtel.

Produkt: Remmers VMFill rapid
oder glw.

Eigenschaften:
Schnell abbindend
Wasserabweisend
Wasserdampfdurchlässig
Gutes Haftvermögen
Filzbar
Wasser-, wetter- und frostbeständig
Maschinengängig

Produktkenndaten:
Schichtdicke Einlagig 2 - 4 mm
Zweilagig bis max. 6 mm
Schüttdichte ca. 1,4 kg/dm³
Wasseranspruch 5,7-5,9 l/25 kg
Kapillare Wasseraufnahme w = < 0,2 kg/(m²h )
Wasserdampfdiffusion sd = 0,5 m (2 mm Schichtdicke)
Druckfestigkeit ca. 10 N/mm²
Größtkorn = 0,5 mm

Angebotenes Produkt:______________

Verbrauch:
Ca. 1,3 kg/m²/mm Schichtdicke
Remmers VM Fill rapid <0519>
Einheit: m2

### Titel 00003 Stuckerneuerung und -reparatur

**00003.0001 Instandsetzung histor. Putzfassaden mit Grobzugmörtel (Stucco GZ)**
Restaurierung und Instandsetzung von alten,
kalk-zementgebundenen Stuckbauteilen mit dem schnell
härtenden Stuckmörtel.

Produkt: Remmers Stucco GZ
oder glw.

Eigenschaften:
Schnell erhärtend
Schichtdicke einlagig 10 - 40 mm

Produktkenndaten:
Schüttdichte ca. 1,25 kg/dm³
Wasseranspruch ca. 5,5 l/25 kg
Wasserdampfdiffusionswiderstand µ < 18
Druckfestigkeit (28 d) > 5 N/mm² (M5)
Kap. Wasseraufnahme w24 < 1,0 kg/m²
Körnung < 1,5 mm
Farbton Hellgrau

Angebotenes Produkt:______________

Verbrauch:
ca.: 1,1 kg/m²/mm Schichtdicke
Remmers Stucco GZ <0511>
Einheit: m2

**00003.0002 Instandsetzung histor. Putzfassaden mit Feinzugmörtel (Stucco FZ)**
Restaurierung und Instandsetzung von alten,
kalk-zementgebundenen Stuckbauteilen und
feinstrukturierte Oberflächengestaltung neuen und
alten Stucks, Überarbeiten von Grobzugmörtel.

Produkt: Remmers Stucco FZ
oder glw.

Eigenschaften:
Schnell erhärtend
Wasserabweisend
Schichtdicke einlagig 1 - 5 mm

Produktkenndaten:
Schüttdichte ca. 1,5 kg/dm³
Wasseranspruch ca. 5,5 l/25 kg
Wasserdampfdiffusionswiderstand µ < 18
Druckfestigkeit (28 d) > 5,0 N/mm²
Kap. Wasseraufnahme w24 < 1,0 kg/m²
Körnung < 0,5 mm
Farbton altweiß

Angebotenes Produkt:______________

Verbrauch:
ca.: 1,3 kg/m²/mm Schichtdicke
Remmers Stucco FZ <0512>
Einheit: m2

**00003.0003 Werksseitige Herstellung von Profilen, Stuckkernen und Gesimsen mit Stucco GF**
Werksseitige Herstellung von Profilen, Stuckkernen
und Gesimsen mit schnellerhärtendem Stuck- oder
Gießmörtel, Körnung < 1,5 mm.

Produkt: Remmers Stucco GF
oder glw.

Eigenschaften:
Schnell erhärtend

Produktkenndaten:
Schüttdichte ca. 1,25 kg/dm³
Wasseranspruch ca. 7,5 l / 25 kg
Wasserdampfdiffusionswiderstand µ < 18
Druckfestigkeit (28 d) ~ 5,0 N/mm²
Farbe Hellgrau
Kap. Wasseraufnahme w24 > 1,0 kg/m²
Körnung < 1,5 mm

Angebotenes Produkt:______________

Verbrauch:
ca.: 1,1 kg/m²/mm Schichtdicke
Remmers Stucco GF <0521>
Einheit: m2

**00003.0004 Ansetzen gefertigter Profile und Gesimse (FL fix)**
Ansetzen der Profile und Gesimse mit hochflexiblen
hydraulisch abbindenden Trockenmörtel
mit aufbereiteten Füll- /Zusatzstoffen und besonderen
Additiven.
Sicherheitsklebemörtel nach DIN 18156 T 2 mit
hohem Verformungsverhalten und langer klebeoffener
Zeit.

Produkt: Remmers FL fix
oder glw.

Eigenschaften:
Hohe Haftzugfestigkeit (C 2)
Flexibel (S 1)
Hohe Abrutschsicherheit (T) und Haftfestigkeit
Verlängerte klebeoffene Zeit ?
Sehr emissionsarm (GEV-EMICODE EC 1plus)

Produktkenndaten:
Schüttdichte ca. 1,3 kg/dm³
Wasseranspruch ca. 6,5 l / 25 kg
Begehbarkeit / Verfugung Nach ca. 12 Stunden
Klebebettdicke Bis max. 10 mm
Klebeoffene Zeit Ca. 30 Minuten (temperaturabhängig)

Angebotenes Produkt:______________

Verbrauch:
Ca. 1,1 kg/m²/mm Auftragsdicke
Remmers FL fix <2817>
Einheit: m2
